# Innenhof
Angebotsaufforderung (GAEB 90, DA83)
Währung: EUR

## Zusätzlicher Text
BAUVORHABEN:  GaLaBau
=========================================

Fehmarner Str. 17
13353 Berlin

GEWERK:  GaLaBau
Ausführungszeitraum:  10/2024 2024 bis 11/ 2024

Vorgewerke: Elekto (Strangsanierung) ab 07/2024, Maler und  Bodenleger
ab 08/2024,
Haustüranlage VH ab 11/2024

Soweit nicht anders beschrieben enthalten die nachfolgenden Positionen
jeweils die Lieferung der genannten Materialien, sowie aller
erforderlichen Klein- und Zubehörmaterialien. Ausgebaute Materialien
sind jeweils abzufahren und zu entsorgen.

Die Baustelle ist vor Angebotsabgabe zu Besichtigen. Sollten
Unklarheiten zur Ausführung oder zu einzelnen Positionen bestehen, sind
diese unbedingt vor Angebotsabgabe durch den Auftragnehmer mit dem
Auftraggeber zu klären.

Termine

Ausführung ab (siehe oben)

Ortsbesichtigung

Eine Ortsbesichtigung vor Angebotsabgabe ist zwingend erforderlich

Aufmaß

Maßgebend für die Abrechnung ist das nach Fertigstellung aller Arbeiten
(gemeinsam mit Ihnen und unserer Bauleitung) das vorzulegende Aufmaß.

Leistung

Die Wohnungsgesellschaften behalten sich das Recht vor, einzelne
Positionen aus dem Auftragsumfang herauszunehmen, ohne das hierfür
Kosten geltend gemacht werden können oder eine Änderung der
Einheitspreise anderer Positionen erfolgt.

Der Arbeitsumfang bestimmt sich ausschließlich nach dem Text unserer
Bestellung und etwaig schriftlich erteilten Nachbestellungen.

Lieferungen und Leistungen, denen keine schriftliche Bestellung zu
Grunde liegt, werden von uns nicht abgerechnet.

Für Änderungen aufgrund behördlicher Auflagen oder die von uns gewünscht
werden, sind auf der Basis des Hauptangebotes entsprechende
Ergänzungsangebote einzureichen.

Wesentliche Veränderungen im Leistungsumfang sind uns rechtzeitig durch
ein schriftliches Nachtragsangebot zu melden. Dies gilt für zusätzliche,
im Leistungsverzeichnis nicht enthaltene Arbeiten, aber auch bei
Massenerhöhungen.

Bedingungen für die Entsorgung von Abfällen

Der Leistungserbringer ist verpflichtet, die bei uns anfallenden Abfälle
ordnungsgemäß und
sofort zu entsorgen.  Zu diesem Zweck hat er die einschlägigen Gesetze,
Verordnungen und sonstigen öffentlich-rechtlichen Vorschriften
einzuhalten.

Der Leistungserbringer sichert zu und führt auf unser Verlangen den
Nachweis, dass er die
behördliche Einsammlungs- oder Beförderungsgenehmigung nach dem
Abfallgesetz hat.
Das Erlöschen dieser Genehmigung ist uns unverzüglich schriftlich
mitzuteilen. Die Erklärung des Betreibers der Abfallentsorgungsanlage
über die Übernähme der Abfälle ist vor der Beförderung vorzulegen.

Mit Übernahme der Abfälle durch den Leistungserbringer gehen Eigentum,
Gefahr, Verkehrssicherungs-pflicht und öffentlich-rechtliche
Verantwortung auf diesen über.

Die Beförderung hat auf direktem Fahrweg ohne Unterbrechung,
Zwischenlagerung und Umladung auf andere Transportmittel zu erfolgen.
Der Leistungserbringer hat die behördlich geforderten Begleitscheine mit
sich zu fuhren und ihre Quittierung durch den Betreiber der
Abfallentsorgungsanlage herbeizuführen. Sind solche Begleitscheine nicht
erforderlich, hat er uns eine Übernahmebestätigung durch den Betreiber
der Abfallentsorgungsanlage unverzüglich vorzulegen.

Der Leistungserbringer hat uns jede Störung in der ordnungsgemäßen
Abfallentsorgung sofort zu melden.  Die Behebung der Störung hat -
abgesehen von unaufschiebbaren Eilfällen - im Benehmen mit uns zu
erfolgen. Davon unberührt bleibt die volle Verant-wortlichkeit des
Leistungserbringers für die ordnungsgemäße Entsorgung der Abfälle.

Wir können Prüfungen zur Feststellung durchführen, ob der
Leistungserbringer seinen Pflichten nachgekommen ist. Hierzu können wir
zum Beispiel Einsicht nehmen in die vom Leistungserbringer nach
öffentlich-rechtlichen Vorschriften zu führenden Nachweisbücher und in
den Genehmigungsbescheid der angefahrenen Abfallentsorgungsanlage,
dessen Vorlage der Leistungserbringer zu bewirken hat.

Der Leistungserbringer hat zur Abdeckung aller - sowohl seiner als auch
unserer - sich aus der Abfallbeseitigung ergebenden Haftungsrisiken
unter Einschluß des Gewässerschäden -Haftungsrisikos auf seine Kosten
eine Haftpflichtversicherung in ausreichender Höhe für Personen-, Sach-
und Vermögensschäden abzuschließen und uns den Abschluß auf Verlangen
nachzuweisen.  Diese Regelung läßt die Haftung des Leistungserbringers
unberührt.

Die in diesen Bedingungen festgelegten Pflichten hat der
Leistungserbringer jedem Dritten aufzuerlegen, dessen er sich zur
Erfüllung dieser Pflichten bedient.

## Zusätzlicher Text
A) ALLGEMEINE VORBEMERKUNGEN FÜR LEISTUNGSVERZEICHNISSE
  Stand 01.05.2010
=================================================================

A1) ALLGEMEINES

Diesem Leistungsverzeichnis liegen die "Zusätzliche Vertragsbedingungen
für die Ausführung von Bauleistungen (Z-VOB/B)" der Immeo=Wohnen in der
bei Vertragsabschluß gültigen Fassung zugrunde.

Für nach diesem Leistungsverzeichnis auszuführende Leistungen gelten,
ergänzend zur den jeweiligen Leistungsbeschreibungen der einzelnen
Positionen, bei evtl. Widersprüchen in nachfolgend genannter
Reihenfolge, folgende Bedingungen:

1. diese "allgemeine Vorbemerkungen für Leistungsverzeichnisse" (A)
2. die sich anschließenden "allgemeine technische Vorbemerkungen" (B)
3. die sich anschließenden "besondere technische Vorbemerkungen" (für
dieses Gewerk) (C)
4. die "Zusätzliche Vertragsbedingungen für die Ausführung von
Bauleistungen Z-VOB/B"
5. Baustellenordnung der Immeo=Wohnen in der jeweils gültigen Fassung

Mit Abgabe seines Angebotes bzw. Annahme des Vertrages erklärt der AN,
dass von ihm sämtliche gesetzlichen, behördlichen und
berufgenossenschaftlichen Auflagen erfüllt werden, die zur Ausführung
der im LV beschriebenen Leistungen erforderlich sind.

Es dürfen nur solche Materialien verwendet werden, über die der AN das
uneingeschränkte Eigentumsrecht besitzt und die vollkommen frei von
Rechten Dritter sind.

Für die Ausführung der Arbeiten ist Fachpersonal in ausreichender Zahl
einzusetzen.
Hierbei ist darauf zu achten, dass für die Ausführung sämtlicher
Arbeiten unsere Baustellenordnung in der jeweils gültigen Fassung zu
beachten ist, die dem ausführenden Fachpersonal in geeigneter Form zur
Kenntnis zu geben ist.

A2) KUNDENDIENST

Die Arbeiten werden in, an oder in der Nähe bewohnter Häusern
ausgeführt.

Der Auftraggeber (AG) erwartet vom AN tatkräftige Unterstützung bei den
Bemühungen, berechtigten Mieterwünschen zu entsprechen. Dazu gehören
insbesondere folgende Verpflichtungen:

1) Alle Handwerker/Mitarbeiter des AN haben die Verpflichtung, Kunden
des AG (Mietern) höflich und hilfsbereit zu begegnen. In Gesprächen mit
den Mietern ist das Bemühen von Immeo=Wohnen um einen verbesserten
Kundendienst herauszustellen.

2) Die Mieter betroffener Häuser sind rechtzeitig vor Durchführung der
Reparaturarbeiten zu verständigen, ggf. durch Aushang im Treppenhaus
oder auch individuelle Terminvereinbarung mit dem einzelnen Mieter.

3) Bei Arbeiten in Wohnungen sind Möbel und sonstiges Mietereigentum,
Bodenflächen und angrenzende Bauteile etc. im Bereich der auszuführenden
Arbeiten durch Folie, evtl. Schaltafeln oder Ähnliches zu schützen.

A3) PREISE

In den Einheitspreisen sind sämtliche Kosten, wie Lohn-, Material- und
Nebenkosten enthalten, insbesondere auch:

1) Koordination / Terminabsprache(n) mit dem(den) Mieter(n) /
Kundenbetreuer(n) / Bauleiter(n)

2) sämtliche Fahrt- und Transportkosten,

3) sämtliche tariflichen Zulagen wie z.B. Schmutz- und Staubzulagen,
Zulagen für ekelerregende
Arbeiten etc.,

4) Befestigungsmittel aller Art; Hilfsstoffe wie Nägel, Bindedraht und
Kleinmaterial sowie alle Baustoffe, die zur kompletten Erstellung der
Leistung erforderlich sind,

5) die Abdeckung von Einrichtungsgegenständen zum Schutz vor
Beschädigung und Verschmutzung (bei Arbeiten in Wohnungen)

6) das, ggf. tägliche, Säubern der Arbeitsstelle

7) der Ausbau und Abtransport sowie die ordnungsgemäße Entsorgung,
einschließlich Kippgebühren, sämtlichen Bauschutts und aller alter,
schadhafter Teile. Teile, für die sich der AG eine generelle oder
einzelfallbezogene Prüfung vorbehalten hat, sind bis zu diesem
Zeitpunkt, längstens jedoch für die Dauer von 10 Wochen, vom AN
vorzuhalten und dürfen erst danach entsorgt werden.

8) Alle weiteren Nebenleistungen, die zur Erfüllung der in den
Leistungspositionen beschriebenen Hauptleistungen, unter Beachtung aller
einschlägigen Vorschriften, erforderlich sind, im LV aber nicht
gesondert aufgeführt sind.

Erforderliche Leistungen, die in den nachfolgenden Leistungspositionen
nicht enthalten sind, sind der Abteilung Einkauf des AG, möglichst vor
Ausführung, in Form eines Nachtragsangebotes zur Genehmigung aufzugeben.
Die Preise für derartige Zusatzleistungen sind auf der Kalkulationsbasis
der Einheitspreise dieses LV's zu kalkulieren und die Positionen sind so
ausreichend und umfassend zu beschreiben, dass sowohl eine
sachlich-fachliche als auch eine kalkulatorische Nachprüfung durch den
AG gewährleistet ist, hierzu gehört insbesondere die Angabe der
verfahrenen Stunden.

A4) SONSTIGES

Die in diesen Bedingungen festgelegten Pflichten hat der AN jedem
Dritten aufzuerlegen, dessen er sich zur Erfüllung dieser Pflichten
bedient.

## Zusätzlicher Text
B)  ALLGEMEINE TECHNISCHE VORBEMERKUNGEN
============================================

B1) ALLGEMEINES

Für Lieferung und Ausführung gelten neben dem Leistungsverzeichnis:

1.  die neuesten DIN-Vorschriften, VDE- und VDI-Richtlinien

2.  die Vorschriften der zuständigen Behörden (z.B. Bauaufsicht,
Gewerbeaufsicht, Brandverhütung,
  TÜV, Berufsgenossenschaften und Versorgungsbetriebe,

3.  die Bestimmungen der Gerüstbauordnung

4.  die Festlegungen des jeweiligen Werkstoffherstellers. Die
Werkstoffe müssen den
  geforderten Bedingungen der Leistungsbeschreibung entsprechen.

B2) FACHSPEZIFISCHE NACHWEISE

Fachspezifische Nachweise, z.B. für den Umgang mit Asbest, PAK, und
dergleichen, sind auf Anforderung des (AG) jederzeit und umgehend zu
erbringen

Bei wesentlichen Änderungen z.B. Ausscheiden eines befähigten
Mitarbeiters oder Auslaufen eines befristeten Nachweises (z.B.
Schweißnachweis) ist der AN verpflichtet dies unverzüglich beim (AG)
schriftlich anzuzeigen. Ebenso sind die jeweils gültigen
Unfallverhütungsvorschriften zu beachten und unbedingt einzuhalten.

B3) GEBÄUDESCHÄDEN

Falls dem AN bei der Durchführung von Reparaturarbeiten weitere
Gebäudeschäden bekannt werden (auch an anderen Gewerken), so hat er dem
zuständigen Bauleiter des AG hierüber umgehend zu unterrichten.

B4) LAGER- UND ABSTELLFLÄCHEN

Die Errichtung von Lager- und Arbeitsplätzen ist mit der jeweiligen
Bauleitung vorher abzustimmen.

Baustoffe und Bauteile dürfen nicht in den Treppenhäusern und/oder auf
anderen
Verkehrsflächen gelagert werden.

Bauschutt darf grundsätzlich nicht im Gebäude gelagert werden.

B5) BEDINGUNGEN FÜR DIE ENTSORGUNG VON ABFÄLLEN

Der AN ist verpflichtet, die beim AG anfallenden Abfälle ordnungsgemäß
und sofort zu entsorgen. Zu diesem Zweck hat er die einschlägigen
Gesetze, Verordnungen und sonstigen öffentlich-rechtlichen Vorschriften
-- z.B. das Kreislaufwirtschafts- und Abfallgesetz - einzuhalten. Eine
Zwischenlagerung von Abfällen ist nicht gestattet.

Sollten die für den Transport und die Entsorgung erforderliche
Genehmigungen erlöschen, ist dies dem AG unverzüglich schriftlich
mitzuteilen. Mit Übernahme der Abfälle durch den AN gehen Eigentum,
Gefahr, Verkehrssicherungspflicht und öffentlich-rechtliche
Verantwortung auf diesen über.

Der AG behält sich vor zu prüfen, ob der AN seinen Pflichten
nachgekommen ist. Hierzu kann der AG Einsicht nehmen in die vom AN nach
öffentlich-rechtlichen Vorschriften zu führenden Nachweisbücher und in
den Genehmigungsbescheid der angefahrenen Abfallentsorgungsanlage,
dessen Vorlage der AN zu bewirken hat.

Der AN hat zur Abdeckung aller - sowohl seiner als auch die des AG sich
aus der Abfallbeseitigung ergebenden Haftungsrisiken unter Einschluß des
Gewässerschäden-Haftungsrisikos auf seine Kosten eine
Haftpflichtversicherung in ausreichender Höhe für Personen-, Sach- und
Vermögensschäden abzuschließen und dem AG den Abschluß auf Verlangen
nachzuweisen. Diese Regelung läßt die Haftung des AN unberührt.

B5) BEDINGUNGEN FÜR BAUSTOFFE UND EINBAUTEILE

Sämtliche Baustoffe und Einbauteile müssen hinsichtlich ihrer Art und
ihrer Verarbeitung den bei Ausführung aktuellen DIN-Vorschriften und
sonstigen anerkannten bautechnischen Richtlinien entsprechen. In der
Regel sind gütegeschützte Baustoffe und Einbauteile zu verwenden. Der
Auftraggeber kann einen Gütenachweis für diese Materialien verlangen.
Wenn nicht gütegeschützte Baustoffe oder Einbauteile angeboten oder
eingebaut werden, hat der Auftragnehmer auf seine Kosten den
Gütenachweis zu erbringen. Der Auftraggeber ist berechtigt, die
Verwendung nicht normengerechter oder ungeeignet erscheinender
Materialien abzulehnen. Der Auftraggeber ist in begründeten Fällen
berechtigt, Materialproben zu entnehmen und prüfen zu lassen.

Die nachfolgenden Positionen beinhalten alle erforderlichen Vor- und
Nebenarbeiten auch wenn diese nicht gesondert erwähnt sind.

## Innenhof
Datum: 18.04.24

### Bereich 1 Fehmarner Str. 17 ,13353 Berlin

#### Abschnitt 1.1 Fehmarner Str. 17 ,13353 Berlin

**1.1.10 Pauschale für Baustelleneinrichtung**
Baustelleneinrichtung:
Pauschale für Baustelleneinrichtung
(Stellen/Vorhalten/Räumen), Vorhaltung von
Maschinen und Geräten - soweit nicht gesondert
angeboten -, notwendige Absperrmaßnahmen,
Halteverbotszone (Beantragung VRA/Sondernutzung),
Baustrom- und Bauwasseranschluss mit Uhr/Zähler (Stände
sind nach Beendigung der Bauleitung mitzuteilen) usw.
zur Durchführung der nachfolgend beschriebenen
Arbeiten.

Einzukalkulieren sind die provisorischen,
verkehrsicheren, hergestellten  Wege zu den
Hauseingängen / Kellerangängen und Durchfahrten im Zuge
der Arbeiten, sowie das Aufstellen  und ggf.
notwendigte Bewegen von Mülltonnen an einem
Ausweichsplatz  im Zuge der Müllplatzherstellung.
Menge: 1,000 psl

**1.1.20 Miettoilette**
Miettoilette:
Stellung und Vorhaltung einer Miettoilette, einschl.
regelmäßiger Wartung und Entsorgung.
Menge: 8,000 Woch

**1.1.30 Miettoilette weitere Vorhaltung**
*** Bedarfsposition ohne GB
Menge: 1,000 StWo

#### Abschnitt 1.2 Gehwege Erneuern

**1.2.10 Wegflächen aus Betonsteinplatten**
Wegflächen aus Betonsteinplatten abbrechen / aufnehmen
und fachgerecht entsorgen
Menge: 100,000 m2

**1.2.20 Oberboden Wegflächen abtragen**
Oberboden abtragen und fachgerecht entsorgen
(bis ca. 20 cm Unterbau)
Menge: 20,000 m3

**1.2.30 Kantensteineinfassung aus Beton abbrechen**
Kantensteineinfassung aus Beton inkl. Fundament
abbrechen, aufnehmen und fachgerecht entsorgen
Menge: 55,000 m

**1.2.40 Kantensteineinfassung aus Beton herstellen**
Kantensteineinfassung aus Beton, Format 6/25/100 cm
Grau
liefern und in Beton setzen
Menge: 55,000 m

**1.2.50 Tragschicht für Gehwege**
Tragschicht für Gehwege einbringen,
kombinierte Frostschutztragschicht als Schotterschicht
einbringen einschl. Feinplanum liefern und herstellen
(bis ca. 20 cm Unterbau)
Menge: 130,000 m2

**1.2.60 Rechteckpflaster**
Rechteckpflaster, Format 20/10/6 cm liefern, Color nach
Absprache AG und verlegen
auf eine ca. 5 cm starke Verlegetragschicht aus
Splittsandgemisch (versickerungsfähiges Pflastersystem)
Menge: 130,000 m2

**1.2.90 Wassergebundene Fläche herstellen**
*** Bedarfsposition ohne GB
Menge: 1,000 m2

**1.2.100 Kiestraufe herstellen**
Kiestraufe herstellen bestehend aus
Flies, Noppenbahn, Kantensteineinfassung aus Beton
(6/25/100 cm), Kies 16/32 (ca. 0,30 m x 0,20 m)
Menge: 33,000 m

**1.2.130 Kellerlichtschachtabdeckungen**
Kellerlichtschachtabdeckungen erneuern,
Alte Abdeckungen abbrechen und entsorgen, neue
Abdeckung aus Beton mit Glasbaustein und
Belüftungsgitter, im Bereich der Hauseingänge und
Durchfahrten (3 Stk.) als
begehbare und befahrbare (Mülltonnen) Lichtschacht
Abdeckungen aus verzinktem Stahl bzw. Edelstahl
 inkl. Randeinfassung
Menge: 12,000 Stk

#### Abschnitt 1.3 Fahrradplatz herstellen

**1.3.10 Fahrradständer als Anlehnbügel**
Fahrradständer als Anlehnbügel mit Knieholm
liefern und innerhalb der Rasen-/Pflaster/-Betonfläche
setzen.
inkl. aller Vor- und Nebenarbeiten

Firma Gronard Aris Flacheisen mit Querholm, verzinkt
und pulverbeschichtet in Feinstruktur (RAL nach Wunsch
AG)
Menge: 17,000 Stk

**1.3.20 Fußabtretrost**
Fußabtretrost mit Zarge und Rost ca. 60 x 40x 8 cm
liefern und einbauen
Menge: 2,000 Stk

**1.3.30 Granitpflaster**
*** Bedarfsposition ohne GB
Granitpflaster 5/8 c, liefern und verlegen
einschl. aller notwendigen Fug- und Nebenarbeiten
Menge: 1,000 m2

#### Abschnitt 1.4 Sitzplatz herstellen

**1.4.10 Sitzbank**
*** Bedarfsposition ohne GB
Sitzbank NATURA mit Rückenlehne, Esche-Holzbelattung,
RAL 7016 anthrazitgrau liefern und montieren
Menge: 1,000 Stk

#### Abschnitt 1.5 Zaunarbeiten

**1.5.10 Grenzzaun entfernen**
Grenzzaum bis 2,00 m aus Metall inkl. Pfosten und
Fundamente
ausbauen, und fachgerecht entsorgen
Menge: 17,000 m

**1.5.20 Grenzzaun herstellen**
Doppelstabmattenzaun (8/6/8)mm Moosgrün oder Anthrazit
(Wahl des AG) bis 2,00 m Höhe inkl. Pfosten
,Schnittarbeiten
liefern und montieren/setzen im Fundament
Menge: 17,000 m

#### Abschnitt 1.6 Müll- und Fahrradport / Kinderwagen-Rollatorbox

*Hinweis*
Müll- und Fahrradport Einhausung der Firma

Siebau Raumsystem GmbH & Co. KG

Heesstr. 5
57223 Kreuztal

Info@siebbau.com
httpps://siebau.com

Gem. Hersteller liegt die Lieferzeit  bei ca. 10 - 12
Wochen nach Auftragsklarstellung. Dies muss im Vorfeld
bzw. Zuge der Ausführung und Fundamentherstellung
berücksichtigt werden.

**1.6.10 Müll- und Fahrradport Einhausung**
Außenmaße: ca. B 11,00 m x T 3,50 m x H 2,25/2,0 m
(vorn/hinten)
Überstand des Daches vorne ca. 5 cm, hinten ca. 16 cm
und seitlich je 1,5 cm. Sichtbares Dachgefälle nach
hinten (Standard) oder vorne.
Die aus optischen und statischen Gründen bedingte
Dachneigung unserer Produkte von ca. 1,0 0 bis 1,5 0
unterschreitet die vorgegebenen Werte des IFBS
Regelwerkes. Bei fachgerechter Montage der
Dacheindeckung nach unseren Vorgaben ist eine sichere
Wasserführung in die vorgesehene
Ablaufrichtung gewährleistet. Die geometrische
Ausbildung der Dachbleche verhindert zudem den
unkontrollierten Wasserablauf. Stehendes Wasser auf dem
Dach wird hinreichend vermieden. Weitere
Informationen zum Verhalten von Dächern mit unserer
Neigung erhalten Sie bei Ihrem/er Ansprechpartner/in.
Stützenanzahl: 10 Stützenanordnung: lt. Bauzeichnung
Stützen in Teleskopbauweise mit ausziehbarem
Stützenfuß. Eine Überpflasterung der Fundamente ist mit
15 cm berücksichtigt. Dabei ist ein Ausgleich von
Höhentoleranzen von bis +/-10 cm möglich. Stützenfuß
farblich unbehandelt rein verzinkt und befestigt auf
bauseitig nach Herstellerangaben vorhandenem Fundament
(min. 65x65x80 cm BxTxH). Verzinktes Rohr des
Stützenfußes kann nach Montage leicht sichtbar sein.
Stützenrohr 10 x 10 cm mit oberer Befestigung an
Randträger. Stützenrohre beschichtet ähnl. RAL 7016
(anthrazit). Andere RAL-Farben optional gegen
Mehrpreis.
Umlaufende Attika beschichtet ähnl. RAL 7016
(anthrazit). Andere RAL-Farben optional gegen
Mehrpreis. Dacheindeckung mit Trapezblech Typ E35,
galvalume-verzinkt und farblich unbehandelt. Alle
weiteren Bauteile aus sendzimir-verzinktem Material.
Dachrinne halbrund aus Kunststoff, verdeckt durch
Attika. Fallrohr aus Kunststoff. Dachrinne und Fallrohr
wahlweise in weiß oder anthrazitgrau. Die Entwässerung
erfolgt frei über dem Boden ab Austritt Rohrbogen. Der
Anschluss an bauseitige Entwässerungseinrichtungen
inkl. der Bereitstellung des für diesen Zweck
zusätzlichen erforderlichen Anschlussmaterials erfolgt
bauseits.

Standard-Schneelast max. 125 kg/qm (erhöhbar in
Abhängigkeit zum Aufbauort - Mehrpreis).
Konstruktion mit 4-seitiger Wandverkleidung als
Abtrennung einer Müllplatzeinhausung mit Doppeltür.
Menge: 1,000 Stk

**1.6.20 Müll- und Fahrradport Wandelemente**
Müll- und Fahrradport Wandelemente

Wandelement mit Füllung Lochblech aus verzinktem Stahl.
Blechstärke ca. 1 mm. Quadratlochung 30 x 30 mm im
Abstand von 20 mm. Pulverbeschichtet in RAL nach
Wahl (außer Effekt-, Signal- oder Perlfarben). Die
Befestigung der Wandfeldfüllung erfolgt mit
Klemmleisten der Rahmen. Rahmen aus verzinktem Stahl,
beschichtet in RAL nach Wahl (außer Effekt-, Signal-
oder Perlfarben).
Bauhöhe Wandfeld ca. 2,00 m (Standard; Überhöhe
optional gegen Mehrpreis).
Menge: 4,000 Stk

**1.6.30 Müll- und Fahrradport 2-flg. Drehtür**
2-flg. Drehtür in gleicher Optik. Lichter Durchgang ca.
2,60 m. Standflügel links, Gehflügel rechts (Standard).
Wahlweise nach aussen oder innen öffnend mit Anschlag
DIN rechts. Geschweißter Rahmen aus verzinktem Stahl,
beschichtet in RAL nach Wahl. Rahmenbreite ca. 60x40 mm
umlaufend. Aufhängung an zwei Scharnierbändern. Einlage
der jeweiligen Füllung und Arretierung mit Klemmleiste.
Drückergarnitur aus Aluminium mit Profildoppelzylinder
(30,5/30,5)
Menge: 1,000 Stk

**1.6.40 Müll- und Fahrradport Dachbegrünung**
Dachbegrünung aus Vegetationsmatten (Stärke ca. 2 5 - 3
cm), vorbegrünt.
Schutz- und Speichervlies auf verzinktem Stahlgewebe.
Flächengewicht gesättigt (Vegetationsmatte, Schutz- /
Speichervlies, Stahlgewebe, natürliche
Gewichtstoleranz Vegetationsmatte, Blendrahmen).
ca. 45 - 50 kg/qm .
Inkl. 4-seitigem Blendrahmen außen in RAL Farbe wie
Attika. Höhe Blendrahmen ca. 5 cm.
Inkl. Schneelasterhöhung auf 175 kg/m2 (175 kg - 50 kg
Dachbegrünung = 125 kg Standard).
Menge: 1,000 Stk

**1.6.50 Müll- und Fahrradport Kondenswasserschutz**
Dachblechunterseite mit werkseitig aufgetragenem
Kondenswasserschutz (Vlies).
Menge: 1,000 Stk

**1.6.60 Müll- und Fahrradport Montage**
Montage inkl. Entladung durch fachkundiges
Montageunternehmen auf bauseits (siehe gesonderte
Position) erstellten Fundamenten nach
Herstellerangaben.
Hinweis: Fundamentarbeiten, Anpassungsarbeiten am
Bodenbelag sowie Abdichtungen zwischen unseren
Produkten und fremden Bau- sowie Gründungskörpern
(Fundamenten/Bodenplatten) sind nicht in unserem
Leistungsumfang enthalten.
Der Anschluss des Fallrohres an die Grundleitung
mittels Übergangsstück erfolgt bauseits.
Zur Montage müssen die Fundamente frei liegen und frei
zugänglich sein.
Menge: 1,000 Stk

**1.6.70 Müll- und Fahrradport Fundamente**
Müll- und Fahrradport  Fundamente

Fundamentarbeiten als Fertigleistung inkl. aller
erforderlicher Vor- und Nebenlesitungen sowie gem.
Herstellerangaben. Mit einzukalkulierenden
Anpassungsarbeiten am Bodenbelag sowie Abdichtungen
zwischen dem Müll- und Fahrradport und fremden Bau-
sowie Gründungskörpern.
Menge: 1,000 psch

**1.6.80 Müll- und Fahrradport Anschluss Fallrohr**
*** Bedarfsposition ohne GB
Müll- und Fahrradport  Anschluss Fallrohr

Der Anschluss des Fallrohres an die Grundleitung
mittels Übergangsstück erfolgt bauseits.
Menge: 1,000 Stk

**1.6.90 Müllbehälter liefern und montieren**
Müllbehälter / Abfallbehälter
liefern und montieren inkl. aller erforderlicher
Vor- und Nebenleistungen.

Fa. Ziegler Abfallbehälter KINGSTON
Menge: 3,000 Stk

**1.6.100 Kinderwagen-Rollatorbox**
Kinderwagen-Rollatorbox, liefern und montieren
inkl. allen Vor- und Nebenleistungen

Hersteller:
Siebau Raumsystem GmbH & Co. KG

Abmessungen (B x H x T/ 1000 x 13000 x 13000 mm)

Hinweis: Abweichende Abmessungen zur eigentlichen
Rollatorbox der firma Siebau.
Menge: 2,000 Stk

#### Abschnitt 1.7 Pflanzarbeiten

**1.7.10 Sträucher bis 2,50 m schneiden**
Sträucher bis 2,50 m Höhe fachgerecht schneiden,
Grünschnitt aufladen und entsorgen
Menge: 10,000 Stk

**1.7.20 Sträucher bis 2,50 m roden**
Sträucher bis 2,50 m Höhe roden,
 aufladen und entsorgen
Menge: 20,000 Stk

**1.7.30 Sträucher / Bodendecker roden**
Sträucher / Bodendecker roden, aufladen und entsorgen,
in Abstimmung mit AG
Menge: 120,000 m2

**1.7.40 Planum wiederherstellen**
Menge: 120,000 m2

**1.7.50 bauseits geliefertes Insektenhotel einbauen**
bauseits geliefertes Insektenhotel  fachgerecht
einbauen
inkl. aller Vor- und Nebenleitstungen

Hersteller Gartenetage aus Wuppertal

https://www.gartenetage.de
Menge: 1,000 Stk

**1.7.60 Gehölzfläche pflegen**
Gehölzfläche pflegen und mit Rindenmulch abdecken
Menge: 120,000 m2

**1.7.70 Mixbepflanzung Stauden Schatten/Halbschatten**
liefern und pflanzen inkl. Bodenverbesserung
nachfolgender Mixbepflanzung

Stauden Lavendel

Janpanseege

Silbrig-graue Edelraute

Gewöhnlicher Frauenfarn

Blauschwingel

Pfeifenputzergras

Dickmännchen

Kranzspiere

Elfenblumen
Menge: 100,000 Stk

**1.7.100 Johanneswedel**
Johanneswedel

liefern und pflanzen inkl. Bodenverbesserung
Menge: 5,000 Stk

**1.7.110 Geißbart**
Geißbart

liefern und pflanzen inkl. Bodenverbesserung
Menge: 5,000 Stk

**1.7.120 Eisenhut**
Eisenhut

liefern und pflanzen inkl. Bodenverbesserung
Menge: 5,000 Stk

**1.7.130 Rhododendron**
Rhododendron rot

liefern und pflanzen inkl. Bodenverbesserung
60-80 cm hoch
Menge: 5,000 Stk

**1.7.170 Fertigstellungspflege**
Fertigstellungspflege für 1 Jahr ab Pflanzung
Wässern (bei Trockenheit wöchentlich), Boden lockern,
unerwünschten Auswuchs und Unrat beseitigen,
Gehölzschnitt
an den Sträuchern, Hecken, Solitärpflanzen, etc.
Menge: 1,000 psch

*Hinweis*
Vor Angebotsabgabe ist zwingend eine Ortsbesichtigung
durchzuführen.

USt %: 19,00
